# Bidé suspendido, serie Selnova Square, referencia 501.547.01.1 de Geberit. Forma parcialmente cerrada - de Geberit

- Propiedad del archivo: CONSTRUNARIO
- Formato: FIEBDC-3/2012
- Programa: Construnario Versión 3.51
- Fecha de los precios: 14/03/2024
- Divisa: EUR

**501547011** u Bidé suspendido, serie Selnova Square, referencia 501.547.01.1 de Geberit. Forma parcialmente cerrada - de Geberit
Precio: 178.35
Material Porcelana sanitaria Aplicaciones Con un agujero para grifo, con latiguillos flexibles Propiedades Suspendido Conexión de suministro oculta Forma parcialmente cerrada T'=54cm, Rebosadero'=Visible, Blanco Código EAN: 4025410757913
