# Bidé suspendido, serie Smyle Square, referencia 500.209.01.1 de Geberit. Forma cerrada - de Geberit

- Propiedad del archivo: CONSTRUNARIO
- Formato: FIEBDC-3/2012
- Programa: Construnario Versión 3.51
- Fecha de los precios: 14/03/2024
- Divisa: EUR

**500209011** u Bidé suspendido, serie Smyle Square, referencia 500.209.01.1 de Geberit. Forma cerrada - de Geberit
Precio: 208.25
T'=54cm, Rebosadero'=Visible, Blanco Material Porcelana sanitaria Aplicaciones Con un agujero para grifo, con latiguillos flexibles Propiedades Suspendido Conexión de suministro oculta Forma cerrada Fijación oculta Código EAN: 4025416425861
