# Bidé suspendido Geberit iCon forma cerrada: T'=53cm, Rebosadero'=Visible, Blanco - de Geberit

- Propiedad del archivo: CONSTRUNARIO
- Formato: FIEBDC-3/2012
- Programa: Construnario Versión 3.51
- Fecha de los precios: 14/03/2024
- Divisa: EUR

| Código | Ud | Descripción | Precio |
|---|---|---|---|
| 501898001 | u | Bidé suspendido Geberit iCon forma cerrada: T'=53cm, Rebosadero'=Visible, Blanco - de Geberit | 228.65 |
