# Bidé suspendido Geberit ONE forma cerrada: T'=54cm, Rebosadero'=Oculto, Blanco alpino / Mate - de Geberit

- Propiedad del archivo: CONSTRUNARIO
- Formato: FIEBDC-3/2012
- Programa: Construnario Versión 3.51
- Fecha de los precios: 14/03/2024
- Divisa: EUR

| Código | Ud | Descripción | Precio |
|---|---|---|---|
| 500690JT1 | u | Bidé suspendido Geberit ONE forma cerrada: T'=54cm, Rebosadero'=Oculto, Blanco alpino / Mate - de Geberit | 537.30 |
