# Bidé suspendido Geberit Acanto forma cerrada: T'=53cm, Rebosadero'=Visible, Blanco - de Geberit

- Propiedad del archivo: CONSTRUNARIO
- Formato: FIEBDC-3/2012
- Programa: Construnario Versión 3.51
- Fecha de los precios: 14/03/2024
- Divisa: EUR

**502825001** Bidé suspendido Geberit Acanto forma cerrada: T'=53cm, Rebosadero'=Visible, Blanco - de Geberit
Precio: 275.55
Geberit Acanto
