# Bidé suspendido Geberit Citterio forma cerrada: T'=56cm, Rebosadero'=Visible, Blanco / KeraTect - de Geberit

- Propiedad del archivo: CONSTRUNARIO
- Formato: FIEBDC-3/2012
- Programa: Construnario Versión 3.51
- Fecha de los precios: 14/03/2024
- Divisa: EUR

**500539011** Bidé suspendido Geberit Citterio forma cerrada: T'=56cm, Rebosadero'=Visible, Blanco / KeraTect - de Geberit
Precio: 648.80
Geberit Citterio
