# Bidé al suelo serie Selnova, referencia 500.289.01.1 de Geberit. Aadosado a la pared - de Geberit

- Propiedad del archivo: CONSTRUNARIO
- Formato: FIEBDC-3/2012
- Programa: Construnario Versión 3.51
- Fecha de los precios: 14/03/2024
- Divisa: EUR

**500289011** u Bidé al suelo serie Selnova, referencia 500.289.01.1 de Geberit. Aadosado a la pared - de Geberit
Precio: 160.60
Propiedades: - al suelo. - Adosado a la pared. - conexión de suministro oculta. - fijación oculta. Suministro incluye: - Material de fijación. Código EAN: 4025416523833
