# Bidé al suelo Geberit Selnova Square adosado a la pared, forma parcialmente cerrada: T'=53cm, Rebosadero'=Visible, Blanco - de Geberit

- Propiedad del archivo: CONSTRUNARIO
- Formato: FIEBDC-3/2012
- Programa: Construnario Versión 3.51
- Fecha de los precios: 14/03/2024
- Divisa: EUR

**500483011** u Bidé al suelo Geberit Selnova Square adosado a la pared, forma parcialmente cerrada: T'=53cm, Rebosadero'=Visible, Blanco - de Geberit
Precio: 243.90
Propiedades Adosado a la pared Al suelo Conexión de suministro oculta Forma parcialmente cerrada Código EAN: 4025410573148
