# Bidé al suelo Geberit Smyle Square adosado a la pared, forma cerrada: T'=54cm, Rebosadero'=Visible, Blanco - de Geberit

- Propiedad del archivo: CONSTRUNARIO
- Formato: FIEBDC-3/2012
- Programa: Construnario Versión 3.51
- Fecha de los precios: 14/03/2024
- Divisa: EUR

**500841001** u Bidé al suelo Geberit Smyle Square adosado a la pared, forma cerrada: T'=54cm, Rebosadero'=Visible, Blanco - de Geberit
Precio: 221.70
Material Porcelana sanitaria Propiedades Al suelo Adosado a la pared Conexión de suministro oculta Forma cerrada Fijación oculta Código EAN: 4025410728333
