# Bidé al suelo Geberit iCon Square, adosado a la pared, forma cerrada: T'=56cm, Rebosadero'=Visible, Blanco - de Geberit

- Propiedad del archivo: CONSTRUNARIO
- Formato: FIEBDC-3/2012
- Programa: Construnario Versión 3.51
- Fecha de los precios: 14/03/2024
- Divisa: EUR

**231950000** Bidé al suelo Geberit iCon Square, adosado a la pared, forma cerrada: T'=56cm, Rebosadero'=Visible, Blanco - de Geberit
Precio: 283.50
Geberit Icon
