# Bidé suspendido Geberit iCon forma cerrada: T'=53cm, Rebosadero'=Visible, Blanco / Mate - de Geberit

- Propiedad del archivo: CONSTRUNARIO
- Formato: FIEBDC-3/2012
- Programa: Construnario Versión 3.51
- Fecha de los precios: 14/03/2024
- Divisa: EUR

**501898JT1** Bidé suspendido Geberit iCon forma cerrada: T'=53cm, Rebosadero'=Visible, Blanco / Mate - de Geberit
Precio: 374.50
Geberit Icon
