# Bidé suspendido Geberit iCon forma cerrada: T'=54cm, Rebosadero'=Visible, Blanco - de Geberit

- Propiedad del archivo: CONSTRUNARIO
- Formato: FIEBDC-3/2012
- Programa: Construnario Versión 3.51
- Fecha de los precios: 14/03/2024
- Divisa: EUR

**234000000** Bidé suspendido Geberit iCon forma cerrada: T'=54cm, Rebosadero'=Visible, Blanco - de Geberit
Precio: 265.60
Geberit Icon
