# Cisterna vista baja serie Selnova Square, referencia 500.267.01.1 de Geberit. Doble descarga, conexión de suministro lateral - de Geberit

- Propiedad del archivo: CONSTRUNARIO
- Formato: FIEBDC-3/2012
- Programa: Construnario Versión 3.51
- Fecha de los precios: 14/03/2024
- Divisa: EUR

**500267011** u Cisterna vista baja serie Selnova Square, referencia 500.267.01.1 de Geberit. Doble descarga, conexión de suministro lateral - de Geberit
Precio: 107.50
Propiedades: - Cisterna baja. - Doble descarga. - conexión de suministro lateral. Código EAN: 4025416523574
