# Cisterna empotrada Geberit Omega 12 cm, 6/3 litros, altura de instalación 82 cm - de Geberit

- Propiedad del archivo: CONSTRUNARIO
- Formato: FIEBDC-3/2012
- Programa: Construnario Versión 3.51
- Fecha de los precios: 14/03/2024
- Divisa: EUR

**109041001** Cisterna empotrada Geberit Omega 12 cm, 6/3 litros, altura de instalación 82 cm - de Geberit
Precio: 299.50
Cisternas empotradas
