# Cisterna empotrada serie Omega, referencia 109.043.00.1 de Geberit. 12 cm, 6/3 litros, altura de instalación 82 cm - de Geberit

- Propiedad del archivo: CONSTRUNARIO
- Formato: FIEBDC-3/2012
- Programa: Construnario Versión 3.51
- Fecha de los precios: 14/03/2024
- Divisa: EUR

**109043001** u Cisterna empotrada serie Omega, referencia 109.043.00.1 de Geberit. 12 cm, 6/3 litros, altura de instalación 82 cm - de Geberit
Precio: 299.50
Cisterna empotrada serie Omega, referencia 109.043.00.1 de Geberit. 12 cm, 6/3 litros, altura de instalación 82 cm Información técnica Presión dinámica 0.1-10 bar Temperatura máxima del agua 25 °C Volumen de descarga, ajuste de fábrica 6 y 3 l Descarga total, rango de ajuste 4 / 4.5 / 6 / 7.5 l Descarga parcial, rango de ajuste 2-4 l Presión mínima de flujo para caudal calculado 0.5 bar Aplicaciones Para paredes de obra Para la instalación delante de pared con altura parcial Para inodoros al suelo y suspendidos Para doble descarga Propiedades Profundidad ajustable Cisterna empotrada con accionamiento superior o frontal Cisterna empotrada totalmente aislada contra la condensación Con los ajustes de fábrica es posible un aclarado inmediato Codo de descarga soldado Montaje y mantenimiento en la cisterna empotrada sin herramientas Conexión de suministro lateral izquierda o posterior izquierda Cajetín premontaje para humedad y suciedad Cajetín premontaje para registro, puede ser recortado Código EAN: 4025416319153
