# Cisterna empotrada serie Sigma, referencia 109.300.00.5 de Geberit.12 cm, 6/3 litros - de Geberit

- Propiedad del archivo: CONSTRUNARIO
- Formato: FIEBDC-3/2012
- Programa: Construnario Versión 3.51
- Fecha de los precios: 14/03/2024
- Divisa: EUR

**109300005** u Cisterna empotrada serie Sigma, referencia 109.300.00.5 de Geberit.12 cm, 6/3 litros - de Geberit
Precio: 222.00
Cisterna empotrada serie Sigma, referencia 109.300.00.5 de Geberit.12 cm, 6/3 litros Información técnica Presión dinámica 0.1-10 bar Temperatura máxima del agua 25 °C Volumen de descarga, ajuste de fábrica 6 y 3 l Descarga total, rango de ajuste 4.5 / 6 / 7.5 l Descarga parcial, rango de ajuste 3-4 l Aplicaciones Para el montaje en pared ligera Para la instalación en pared con altura completa o delante de pared con altura parcial Para la instalación en pared con altura completa Para inodoros suspendidos con medidas de conexión según EN 33:2011 Para inodoros suspendidos con una proyección ampliada de hasta 75 cm Para descargas simples, de doble volumen o interrumpibles Para alturas de recrecido de 0–30 cm Propiedades Serie de fabricación 2016 Bastidor autoportante con pintura polvo al horno Bastidor con orificios de ø 9 mm para la fijación en construcción con panel de madera Bastidor adecuado para inodoros cerámicos con superficie de apoyo reducida (en caso de revestimiento de la pared resistente a la presión) Patas de apoyo galvanizadas Patas de apoyo con regulación de altura continua Patas de apoyo con propiedades antideslizantes Profundidad de placa de apoyo adecuada para instalación en perfil en U UW 50 y carril rail Geberit Duofix Codo de desagüe montable sin herramientas en diferentes posiciones de profundidad Codo de desagüe montable en posición vertical en posición de profundidad delantera Codo de desagüe alargado, para la conexión en el suelo Fijación para codo de desagüe aislada acústicamente Cisterna empotrada con accionamiento frontal Cisterna empotrada totalmente aislada contra la condensación Con los ajustes de fábrica es posible un aclarado inmediato Montaje y mantenimiento en la cisterna empotrada sin herramientas Conexión de suministro superior izquierda Cajetín premontaje para humedad y suciedad Cajetín premontaje que puede ser recortada, adecuada para pulsadores enrasados Con tubo guía para el suministro de agua para conexión de inodoros bidé Geberit AquaClean Fijación para conexión eléctrica Código EAN: 4025416724728
