# Cisterna empotrada serie Sigma, referencia 109.790.00.1 de Geberit. 8 cm, 6/3 litros - de Geberit

- Propiedad del archivo: CONSTRUNARIO
- Formato: FIEBDC-3/2012
- Programa: Construnario Versión 3.51
- Fecha de los precios: 14/03/2024
- Divisa: EUR

**109790001** u Cisterna empotrada serie Sigma, referencia 109.790.00.1 de Geberit. 8 cm, 6/3 litros - de Geberit
Precio: 194.70
Cisterna empotrada serie Sigma, referencia 109.790.00.1 de Geberit. 8 cm, 6/3 litros Información técnica Presión dinámica 0.1-10 bar Temperatura máxima del agua 25 °C Volumen de descarga, ajuste de fábrica 6 y 3 l Descarga total, rango de ajuste 4.5 / 6 / 7.5 l Descarga parcial, rango de ajuste 3-4 l Información técnica: Presión dinámica 0.1-10 bar Temperatura máxima del agua 25 °C Volumen de descarga, ajuste de fábrica 6 y 3 l Descarga total, rango de ajuste 4.5 / 6 / 7.5 l Descarga parcial, rango de ajuste 3-4 l Aplicación: • Para paredes de obra. • Para instalación en paredes de altura parcial o completa. • Para inodoro al suelo. • Para descarga simple, doble volumen de descarga o descarga interrumpible. • Para el montaje empotrado. • Para la instalación en pared ligera de altura completa. Características: • Serie de fabricación 2016. • Cisterna empotrada con accionamiento frontal, totalmente aislado contra la condensación. • Con los ajustes de fábrica es posible una descarga posterior inmediata. • Codo de descarga enchufable. • Los trabajos de montaje del pulsador y reparación de la cisterna empotrada se pueden realizar sin herramientas. • Conexión al suministro de agua arriba, lateral desplazado a la izquierda. • El cajetín premontaje protege el registro contra la humedad y la suciedad. • Caja de protección que puede ser recortada, adecuada para pulsadores enrasados. • Malla plástica para el revocado premontada. • Codo de descarga ajustable 2 cm hacia arriba y 1 cm hacia abajo. Suministro: • Conexión al suministro de agua R 1/2" con llave de escuadra integrada y rueda para regulación manual. • Cajetín premontaje. • Codo de descarga con envolventes protectores. • Tapón de protección para codo de descarga. • 2 pletinas de hierro perforadas. • Material de fijación. No incluye: • Pulsador. Código EAN: 4025416351931
