# Bastidor serie Duofix para inodoro suspendido, referencia 111.374.00.5 de Geberit. 112 cm, con cisterna empotrada Sigma 12 cm, c - de Geberit

- Propiedad del archivo: CONSTRUNARIO
- Formato: FIEBDC-3/2012
- Programa: Construnario Versión 3.51
- Fecha de los precios: 14/03/2024
- Divisa: EUR

**111374005** u Bastidor serie Duofix para inodoro suspendido, referencia 111.374.00.5 de Geberit. 112 cm, con cisterna empotrada Sigma 12 cm, c - de Geberit
Precio: 373.10
Información técnica - Presión dinámica 0.1-10 bar - Temperatura máxima del agua 25 °C - Volumen de descarga, ajuste de fábrica 6 y 3 l - Descarga total, rango de ajuste 4.5 / 6 / 7.5 l - Descarga parcial, rango de ajuste 3-4 l Aplicación - Para estructura del suelo 0 - 20 cm. - Para la instalación en una pared de sistema Duofix de altura parcial, delante de una pared maciza o de una pared de construcción en seco. - Para la instalación en una pared de sistema Duofix de altura completa. - Para el montaje en pared de altura parcial o de altura total de la estancia, delante de una pared de obra o pared ligera. - Para El Montaje en pared de obra o pared ligera. - Para el montaje en construcción de altura parcial o de altura total de la estancia, delante de una pared de obra o pared ligera. - Para la instalación en una pared ligera de altura completa. - Para inodoros con distancia de fijación de 18 cm o 23 cm. - Para la conexión de Geberit AquaClean. - No adecuado Para empotrar en hormigón. Características - Cisterna empotrada Geberit Sigma 12 cm (UP320) con accionamiento frontal. - Doble volumen de descarga con pulsador Geberit Sigma20, Sigma50, Sigma01 o Bolero - descarga interrumpible con pulsador Geberit Sigma10 o Tango. - volumen de descarga ajustable. - con los ajustes de fábrica es posible una descarga posterior inmediata. - Montaje del pulsador y mantenimiento de la Cisterna sin herramientas. - El cajetín premontaje puede montarse y acortarse sin herramientas. - El cajetín premontaje protege El registro contra la humedad y la suciedad. - Varillas de accionamiento isofónicas, ajuste rápido sin herramientas. - Conexión al suministro de agua universal apta para MeplaFix, sin herramientas. - Latiguillo flexible a la llave de escuadra, montaje sin herramientas. - Fijación sin herramientas para el codo de desagüe, isofónica, profundidad ajustable en 8 posiciones, posición regulable 45 mm. - Patas autobloqueantes, para la alineación del bastidor sin herramientas. - Patas galvanizadas, ajustables 0 - 20 cm, con marca de posición. - Posibilidad de empleo en inodoro suspendido con pequeña superficie de apoyo por medio de accesorios. - Cisterna empotrada con accionamiento frontal, totalmente aislado contra la condensación. - Bastidor con orificios ø 9 mm para la fijación en construcción con panel de madera. - Autoportante. - Bastidor con perfil en C 4x4 cm. - Bastidor con imprimación color azul. - En caso de instalación en suelo terminado, las patas de apoyo son retráctiles 5 cm. - Pletina de apoyo orientable, para la instalación en perfiles UW 50 y UW 75. - conexión al suministro de agua posterior/superior centrada. Suministro - Conexión al suministro de agua R 1/2" con llave de escuadra integrada y rueda para regulación manual. - Tubo de protección Para la conexión al suministro de agua Geberit AquaClean. - codo de descarga. - Tapón de protección. - cajetín premontaje. - 2 varillas roscadas M12 para fijación de la cerámica. - Juego de manguitos para inodoro, ø 90 mm. - Codo de desagüe del inodoro 90°, PVC, ø 90/90 mm. - Adaptador para manguito de PVC d110. - Material de fijación. No incluye: - Pulsador y juego de anclajes.
