# Fijación del tubo de descarga Geberit - de Geberit

- Propiedad del archivo: CONSTRUNARIO
- Formato: FIEBDC-3/2012
- Programa: Construnario Versión 3.51
- Fecha de los precios: 14/03/2024
- Divisa: EUR

**241378001** Fijación del tubo de descarga Geberit - de Geberit
Precio: 18.30
Cisternas empotradas
