# Geberit Sigma concealed cistern 8 cm, 4.5 / 3 litres - de Geberit

- Propiedad del archivo: CONSTRUNARIO
- Formato: FIEBDC-3/2012
- Programa: Construnario Versión 3.51
- Fecha de los precios: 14/03/2024
- Divisa: EUR

**109798001** Geberit Sigma concealed cistern 8 cm, 4.5 / 3 litres - de Geberit
Precio: 182.70
Cisternas empotradas
