# Juego de montaje en pared ligera Geberit para cisterna empotrada Sigma 8 cm - de Geberit

- Propiedad del archivo: CONSTRUNARIO
- Formato: FIEBDC-3/2012
- Programa: Construnario Versión 3.51
- Fecha de los precios: 14/03/2024
- Divisa: EUR

**243272001** Juego de montaje en pared ligera Geberit para cisterna empotrada Sigma 8 cm - de Geberit
Precio: 51.40
Cisternas empotradas
