# Set extensión de codo de descarga con plafón, referencia 118.221.21.1 de Geberit. Cromado brillante - de Geberit

- Propiedad del archivo: CONSTRUNARIO
- Formato: FIEBDC-3/2012
- Programa: Construnario Versión 3.51
- Fecha de los precios: 14/03/2024
- Divisa: EUR

**118221211** u Set extensión de codo de descarga con plafón, referencia 118.221.21.1 de Geberit. Cromado brillante - de Geberit
Precio: 29.70
Aplicación • Para unir el codo de descarga (de forma empotrada) con el inodoro. Suministro incluye • Junta enchufable. • Manguito. • Plafón ovalado. Código EAN: 4025416655916
