# Extensión de codo de descarga Geberit con junta de manguito: d'=45mm, L'=18.5cm, Gris granito - de Geberit

- Propiedad del archivo: CONSTRUNARIO
- Formato: FIEBDC-3/2012
- Programa: Construnario Versión 3.51
- Fecha de los precios: 14/03/2024
- Divisa: EUR

**152434061** Extensión de codo de descarga Geberit con junta de manguito: d'=45mm, L'=18.5cm, Gris granito - de Geberit
Precio: 9.90
Desagües para inodoros
