# Codo de desagüe 90°, referencia 388.353.29.1 de Geberit. D'=90mm, d1'=90 mm - de Geberit

- Propiedad del archivo: CONSTRUNARIO
- Formato: FIEBDC-3/2012
- Programa: Construnario Versión 3.51
- Fecha de los precios: 14/03/2024
- Divisa: EUR

**388353291** u Codo de desagüe 90°, referencia 388.353.29.1 de Geberit. D'=90mm, d1'=90 mm - de Geberit
Precio: 27.80
• Material: PVC.
