# Codo en S de PVC, referencia 388.351.29.1 de Geberit. D'=90 mm, d1'=100-105.6 mm - de Geberit

- Propiedad del archivo: CONSTRUNARIO
- Formato: FIEBDC-3/2012
- Programa: Construnario Versión 3.51
- Fecha de los precios: 14/03/2024
- Divisa: EUR

**388351291** u Codo en S de PVC, referencia 388.351.29.1 de Geberit. D'=90 mm, d1'=100-105.6 mm - de Geberit
Precio: 66.80
Datos técnicos - Material: PVC. Aplicaciones Para la transición de inodoros al suelo a instalación en la pared. Suministro - junta labiada EPDM. - Manguito con junta EPDM. - Adhesivo PVC-U. Código EAN: 4025416219453
