# Set codo de desagüe en P, referencia 131.081.11.1 de Geberit. Para inodoro al suelo - de Geberit

- Propiedad del archivo: CONSTRUNARIO
- Formato: FIEBDC-3/2012
- Programa: Construnario Versión 3.51
- Fecha de los precios: 14/03/2024
- Divisa: EUR

**131081111** u Set codo de desagüe en P, referencia 131.081.11.1 de Geberit. Para inodoro al suelo - de Geberit
Precio: 51.30
Aplicación - Para la conexión del inodoro al suelo a la evacuación vertical. Suministro - Codo en P de PP, ø 90 mm. - Manguito adaptador, PE-HD, ø 90/110 mm. - junta de Manguito EPDM. - Material de fijación. Código EAN: 4025416073604
