# Codo de desagüe 90° Geberit: d'=90mm, d1'=90mm, D'=11.1cm, H'=30cm, Gris - de Geberit

- Propiedad del archivo: CONSTRUNARIO
- Formato: FIEBDC-3/2012
- Programa: Construnario Versión 3.51
- Fecha de los precios: 14/03/2024
- Divisa: EUR

**388402001** Codo de desagüe 90° Geberit: d'=90mm, d1'=90mm, D'=11.1cm, H'=30cm, Gris - de Geberit
Precio: 20.90
Desagües para inodoros
