# Bastidor serie Kombifix para inodoro suspendido, referencia 110.351.00.5 de Geberit.108 cm, cisterna empotrada Sigma 12 cm, 4/2 - de Geberit

- Propiedad del archivo: CONSTRUNARIO
- Formato: FIEBDC-3/2012
- Programa: Construnario Versión 3.51
- Fecha de los precios: 14/03/2024
- Divisa: EUR

**110351005** u Bastidor serie Kombifix para inodoro suspendido, referencia 110.351.00.5 de Geberit.108 cm, cisterna empotrada Sigma 12 cm, 4/2 - de Geberit
Precio: 334.50
Bastidor serie Kombifix para inodoro suspendido, referencia 110.351.00.5 de Geberit.108 cm, cisterna empotrada Sigma 12 cm, 4/2 litros Presión dinámica 0.1-10 bar Temperatura máxima del agua 25 °C Volumen de descarga, ajuste de fábrica 4 y 2 l Aplicaciones Para paredes de obra Para la instalación en pared con altura completa o delante de pared con altura parcial Para inodoros suspendidos con medidas de conexión según EN 33:2011 Para descargas simples, de doble volumen o interrumpibles Propiedades Bastidor con pintura polvo al horno Bastidor con cuatro anclajes de fijación Codo de desagüe montable sin herramientas Fijación para codo de desagüe montable sin herramientas y desde la parte frontal Cisterna empotrada con accionamiento frontal Cisterna empotrada totalmente aislada contra la condensación Con los ajustes de fábrica es posible un aclarado inmediato Montaje y mantenimiento en la cisterna empotrada sin herramientas Conexión de suministro posterior o superior en el centro Cajetín premontaje para humedad y suciedad Cajetín premontaje para registro, puede ser recortado Con tubo guía para el suministro de agua para conexión de inodoros bidé Geberit AquaClean Fijación para conexión eléctrica Volumen de suministro Conexión de suministro Rp 1/2", compatible con MF, con llave de escuadra integrada y rosca Cajetín premontaje para registro Juego de manguitos para inodoro, ø 90 mm Codo de desagüe de PE-HD, ø 90 mm Manguito adaptador de PE-HD, ø 90/110 mm Segmento de relleno 2 tapones de protección 2 varillas roscadas M12 Material de fijación Aplicaciones Para paredes de obra Para la instalación en pared con altura completa o delante de pared con altura parcial Para inodoros suspendidos con medidas de conexión según EN 33:2011 Para descargas simples, de doble volumen o interrumpibles Propiedades Bastidor con pintura polvo al horno Bastidor con cuatro anclajes de fijación Codo de desagüe montable sin herramientas Fijación para codo de desagüe montable sin herramientas y desde la parte frontal Cisterna empotrada con accionamiento frontal Cisterna empotrada totalmente aislada contra la condensación Con los ajustes de fábrica es posible un aclarado inmediato Montaje y mantenimiento en la cisterna empotrada sin herramientas Conexión de suministro posterior o superior en el centro Cajetín premontaje para humedad y suciedad Cajetín premontaje para registro, puede ser recortado Con tubo guía para el suministro de agua para conexión de inodoros bidé Geberit AquaClean Fijación para conexión eléctrica Código EAN: 4025416521112
