# Bastidor serie Kombifix, referencia 457.408.00.5 de Geberit. Para lavabo, grifo de encimera - de Geberit

- Propiedad del archivo: CONSTRUNARIO
- Formato: FIEBDC-3/2012
- Programa: Construnario Versión 3.51
- Fecha de los precios: 14/03/2024
- Divisa: EUR

**457408005** u Bastidor serie Kombifix, referencia 457.408.00.5 de Geberit. Para lavabo, grifo de encimera - de Geberit
Precio: 168.00
Bastidor serie Kombifix, referencia 457.408.00.5 de Geberit. Para lavabo, grifo de encimera Material Acero Aplicaciones Para paredes de obra Para la instalación en pared con altura completa o delante de pared con altura parcial Para el montaje de lavabos Para grifos de encimera Propiedades Bastidor galvanizado Bastidor con cuatro anclajes de sujeción Profundidad de montaje de 8 cm Fijación para codo de desagüe aislada acústicamente Placa de montaje para grifos con altura ajustable Volumen de suministro Codo de desagüe de PE-HD, ø 50 mm Junta ø 44/40 mm 2 varillas roscadas M10 Material de fijación Material : acero Código EAN: 4025416356264
