# Bastidor serie Kombifix para ducha, referencia 457.534.00.1 de Geberit. Sifón de pared, altura de solado en entrada 90–200 mm - de Geberit

- Propiedad del archivo: CONSTRUNARIO
- Formato: FIEBDC-3/2012
- Programa: Construnario Versión 3.51
- Fecha de los precios: 14/03/2024
- Divisa: EUR

**457534001** u Bastidor serie Kombifix para ducha, referencia 457.534.00.1 de Geberit. Sifón de pared, altura de solado en entrada 90–200 mm - de Geberit
Precio: 422.30
Aplicaciones Para la evacuación de agua en duchas de obra a ras de suelo Para paredes de obra, paredes ligeras o para instalación delante de pared de obra y pared ligera Para impermeabilizaciones combinadas Para alturas de solado ? 90 mm en la entrada Propiedades Control de calidad según EN 1253-3 Espesor de revoque 5–30 mm Adecuado para grosor de alicatado en el suelo de 2–26 mm Adecuado para grosor de alicatado en la pared de 2–35 mm Nivel de impermeabilización ajustable para conexiones estancas sin tensiones Conexión de evacuación lateral Tela laminada de impermeabilización premontada Tela laminada de impermeabilización con anchura de 10 cm, para conexión de sistemas de sellado Altura de entrada del sifón ajustable Código EAN: 4025416288992
