# Bastidor serie Kombifix, referencia 110.201.00.1 de Geberit. Inodoro suspendido, 82 cm, cisterna empotrada Omega 12 cm, 4/2 litr - de Geberit

- Propiedad del archivo: CONSTRUNARIO
- Formato: FIEBDC-3/2012
- Programa: Construnario Versión 3.51
- Fecha de los precios: 14/03/2024
- Divisa: EUR

**110201001** u Bastidor serie Kombifix, referencia 110.201.00.1 de Geberit. Inodoro suspendido, 82 cm, cisterna empotrada Omega 12 cm, 4/2 litr - de Geberit
Precio: 354.00
Bastidor serie Kombifix, referencia 110.201.00.1 de Geberit. Inodoro suspendido, 82 cm, cisterna empotrada Omega 12 cm, 4/2 litros Información técnica Presión dinámica 0.1-10 bar Temperatura máxima del agua 25 °C Volumen de descarga, ajuste de fábrica 4 y 2 l Aplicaciones Para paredes de obra Para la instalación delante de pared con altura parcial Para inodoros suspendidos con medidas de conexión según EN33:2011 Para doble descarga Propiedades Bastidor con pintura polvo al horno Bastidor con cuatro anclajes de fijación Profundidad de instalación ajustable, 12–20,5 cm Codo de desagüe montable sin herramientas Fijación para codo de desagüe montable sin herramientas y desde la parte frontal Cisterna empotrada con accionamiento superior o frontal Cisterna empotrada totalmente aislada contra la condensación Con los ajustes de fábrica es posible un aclarado inmediato Montaje y mantenimiento en la cisterna empotrada sin herramientas Conexión de suministro lateral izquierda o posterior izquierda Cajetín premontaje para humedad y suciedad Cajetín premontaje para registro, puede ser recortado Con tubo guía para el suministro de agua para conexión de inodoros bidé Geberit AquaClean Fijación para conexión eléctrica Código EAN: 4025416521402
