# Bastidor Geberit Kombifix para urinario,109–127 cm, universal - de Geberit

- Propiedad del archivo: CONSTRUNARIO
- Formato: FIEBDC-3/2012
- Programa: Construnario Versión 3.51
- Fecha de los precios: 14/03/2024
- Divisa: EUR

**457611001** u Bastidor Geberit Kombifix para urinario,109–127 cm, universal - de Geberit
Precio: 369.10
Información técnica • Presión dinámica 1-8 bar • Presión de prueba del agua máxima 16 bar • Presión de prueba del aire máxima / gas inerte 3 bar • Temperatura máxima del agua 30 °C • Caudal a 1 bar sin limitador de flujo 0.3 l/s • Caudal a 1 bar con limitador de flujo 0.24 l/s Aplicación • Para el montaje de urinarios. • Para la instalación en pared de obra. • Para sistemas de descarga neumáticos o electrónicos Geberit para urinarios. • No adecuado para la instalación en pared ligera. Características • Conexión al suministro de agua 1/2". • Conexión al suministro de agua, montaje sin herramientas. • Conexión al suministro de agua, de obturación radial. • Llave de paso con regulador, premontada. • Tubo de protección para lavar la tubería, montado. • Terminal disponible. • El cajetín premontaje protege el registro contra la humedad y la suciedad. • Caja de protección para registro, pretroquelada. Suministro • Carcasa, llave de paso con regulador, tubo de protección y terminal. • Cajetín de premontaje con tapa. • Conexión R 1/2". • Tubo de conexión entre tubo de descarga Ø 32 mm y urinario, incl. junta para urinario. • Sifón ø 50 mm, incl. junta para urinario. • Codo de desagüe, reduce Ø 63/57 mm a Ø 50/44 mm, incl. junta para sifón. • 2 varillas roscadas M8 para fijación de urinario. • Material de fijación. Código EAN: 4025416756347
