# Bastidor Geberit Kombifix para urinario, 109–127 cm, universal, para cabezal pulverizador - de Geberit

- Propiedad del archivo: CONSTRUNARIO
- Formato: FIEBDC-3/2012
- Programa: Construnario Versión 3.51
- Fecha de los precios: 14/03/2024
- Divisa: EUR

**457606001** u Bastidor Geberit Kombifix para urinario, 109–127 cm, universal, para cabezal pulverizador - de Geberit
Precio: 368.30
Información técnica • Presión dinámica 1-8 bar • Presión de prueba del agua máxima 16 bar • Presión de prueba del aire máxima / gas inerte 3 bar • Temperatura máxima del agua 30 °C • Caudal a 1 bar sin limitador de flujo 0.3 l/s • Caudal a 1 bar con limitador de flujo 0.24 l/s Aplicación: • Para el montaje de urinarios. • Para la instalación en pared de obra. • Para urinarios Geberit Preda. • Para urinarios Geberit Selva. • Para la instalación de cajas universales Hy Tronic para descarga de urinarios (a partir del año de construcción 2009). • No adecuado para la instalación en pared ligera. Características: • Bastidor galvanizado, con cuatro escuadras de fijación. • Profundidad de instalación ajustable, 8 - 12,5 cm. • Profundidad de instalación sin escuadra de fijación 7,5 cm. • El cajetín premontaje protege el registro contra la humedad y la suciedad. • Altura del elemento adaptable al urinario, 109-127 cm. • Posiciones de conexión ajustadas para el urinario Geberit Preda. • Carcasa universal para cajas universales Hy Tronic para descarga de urinarios. • Terminal para conexión eléctrica en la carcasa. • Conexión al suministro de agua en la parte derecha de la carcasa. • Conexión al suministro de agua 1/2", apta para MeplaFix. • Conexión al suministro de agua, montaje sin herramientas. • Llave de paso con regulador, premontada. • Tubo de protección para lavar la tubería, premontado. • La caja de protección, de 10,5 x 10,5 cm, puede ser recortado sin herramientas. • Conducto de lavado flexible, con guía para evitar que el agua se estanque. • Fijación para sumidero Rp 1/2, altura y orientación ajustables. • Abrazadera para codo de desagüe, altura ajustable e isofónica. • Fijaciones de urinario M8, ancho y altura ajustables. • Travesaños con marca en el centro, ajustables sin herramientas. • Marcas de las posiciones de conexión para los urinarios Geberit Preda y Geberit Selva. • Accesorios para fijación adicional de urinario cerámico. Suministro: • Conexión R 1/2". • Cajetín de premontaje con tapa. • Tapón de protección. • Codo de conexión de polietileno de alta densidad, ø 63 / 50 mm. • Tapón de protección. • Junta ø 57/50 mm. • Sifón ø 50 mm, incl. junta para urinario. • 2 varillas roscadas M8 para fijación de urinario. • Material de fijación. Código EAN: 4025416543596
