# Bastidor Geberit Kombifix para urinario, 109–127 cm, universal, para sistema de descarga visto - de Geberit

- Propiedad del archivo: CONSTRUNARIO
- Formato: FIEBDC-3/2012
- Programa: Construnario Versión 3.51
- Fecha de los precios: 14/03/2024
- Divisa: EUR

**457686001** u Bastidor Geberit Kombifix para urinario, 109–127 cm, universal, para sistema de descarga visto - de Geberit
Precio: 277.60
Aplicación: • Para el montaje de urinarios. • Para la instalación en pared de obra. • Para el montaje de urinarios con control integrado. • Para el montaje de urinarios sin agua. • Para urinarios Geberit Preda. • Para urinarios Geberit Selva. • Para sistemas de descarga vistos. • No adecuado para la instalación en pared ligera. Características: • Altura del elemento adaptable al urinario, 109-127 cm. • Profundidad de instalación ajustable, 8 - 12,5 cm. • Profundidad de instalación sin escuadra de fijación 7,5 cm. • Bastidor galvanizado, con cuatro escuadras de fijación. • Posiciones de conexión ajustadas para el urinario Geberit Preda. • Conexión al suministro de agua 1/2", apta para MeplaFix. • Fijación para sumidero Rp 1/2, altura y orientación ajustables. • Abrazadera para codo de desagüe, altura ajustable e isofónica. • Fijaciones de urinario M8, ancho y altura ajustables. • Travesaños con marca en el centro, ajustables sin herramientas. • Marcas de las posiciones de conexión para los urinarios Geberit Preda y Geberit Selva. • Babero de impermeabilización autoadhesivo, con tela laminada. • Accesorios para fijación adicional de urinario cerámico. • Tapón de protección para prueba de presión con agua fría hasta 15 bar/1500 kPa como máximo. Suministro: • Conexión R 1/2". • Babero impermeabilización. • Codo de conexión de polietileno de alta densidad, ø 63 / 50 mm. • Sifón ø 50 mm, incl. junta para urinario. • Junta ø 57/50 mm. • 2 varillas roscadas M8 para fijación de urinario. • Material de fijación. Código EAN: 4025416801689
