# Juego de aislamiento acústico, referencia 156.050.00.1 de Geberit para inodoro suspendido - de Geberit

- Propiedad del archivo: CONSTRUNARIO
- Formato: FIEBDC-3/2012
- Programa: Construnario Versión 3.51
- Fecha de los precios: 14/03/2024
- Divisa: EUR

**156050001** u Juego de aislamiento acústico, referencia 156.050.00.1 de Geberit para inodoro suspendido - de Geberit
Precio: 19.50
Información técnica • Material PE-E Aplicación • Para inodoro suspendido y bidé suspendido. • Para inodoros y bidés, con una distancia entre fijaciones de 18 cm o 23 cm. • Para evitar la propagación del sonido por estructuras sólidas en inodoros y bidés. Características • Blanco. Datos técnicos • Material: PE-E. Suministro • 2 casquillos con aislamiento acústico. Código EAN: 4025416024118
