# Juego de montantes serie Kombifix, referenia 457.872.26.1 de Geberit, con pletina de apoyo - de Geberit

- Propiedad del archivo: CONSTRUNARIO
- Formato: FIEBDC-3/2012
- Programa: Construnario Versión 3.51
- Fecha de los precios: 14/03/2024
- Divisa: EUR

**457872261** u Juego de montantes serie Kombifix, referenia 457.872.26.1 de Geberit, con pletina de apoyo - de Geberit
Precio: 52.00
Información técnica • Material acero Aplicación • Para el apoyo al suelo de bastidores Geberit Kombifix • Para la aplicación con bastidores Geberit Kombifix para inodoros suspendidos, Geberit AquaClean y bidés • Para estructura del suelo 0 - 25 cm • No adecuado para la instalación en pared ligera • No adecuado para elemento de montaje Kombifix de urinario Características • Galvanizada Suministro • Material de fijación Código EAN: 4025416040248
