# Conjunto de conectores, referencia 388.352.29.1 de Geberit para inodoro suspendido, excéntrico de 5 cm - de Geberit

- Propiedad del archivo: CONSTRUNARIO
- Formato: FIEBDC-3/2012
- Programa: Construnario Versión 3.51
- Fecha de los precios: 14/03/2024
- Divisa: EUR

**388352291** u Conjunto de conectores, referencia 388.352.29.1 de Geberit para inodoro suspendido, excéntrico de 5 cm - de Geberit
Precio: 18.30
- Material: PVC. Aplicaciones - Para la compensación del desplazamiento entre las conexiones del inodoro y del desagüe de pared. Código EAN: 4025416279099
