# Pieza de transición, referencia 152.465.00.1 de Geberit sobre PVC - de Geberit

- Propiedad del archivo: CONSTRUNARIO
- Formato: FIEBDC-3/2012
- Programa: Construnario Versión 3.51
- Fecha de los precios: 14/03/2024
- Divisa: EUR

**152465001** u Pieza de transición, referencia 152.465.00.1 de Geberit sobre PVC - de Geberit
Precio: 16.80
Aplicación - Para inodoro al suelo. - Para insertar en un manguito de PVC ø 110. Datos técnicos - Material: Plástico. Código EAN: 4025416018902
