# Juego de conexión, referencia 152.441.46.1 de Geberit para inodoro suspendido, longitud 30 cm - de Geberit

- Propiedad del archivo: CONSTRUNARIO
- Formato: FIEBDC-3/2012
- Programa: Construnario Versión 3.51
- Fecha de los precios: 14/03/2024
- Divisa: EUR

**152441461** u Juego de conexión, referencia 152.441.46.1 de Geberit para inodoro suspendido, longitud 30 cm - de Geberit
Precio: 50.40
Aplicación - Para inodoro suspendido. Datos técnicos - Material: PE-HD. Suministro - 2 embellecedores, color cromado mate. Código EAN: 4025416018889
