# Juego de conexión Geberit para inodoro suspendido, longitud 18,5 cm, con junta labiada: d'=90mm, d1'=45mm, Cromado mate - de Geberit

- Propiedad del archivo: CONSTRUNARIO
- Formato: FIEBDC-3/2012
- Programa: Construnario Versión 3.51
- Fecha de los precios: 14/03/2024
- Divisa: EUR

**152404461** Juego de conexión Geberit para inodoro suspendido, longitud 18,5 cm, con junta labiada: d'=90mm, d1'=45mm, Cromado mate - de Geberit
Precio: 24.20
Desagües para inodoros
