# Juego de conexión Geberit para inodoro suspendido, longitud 30 cm: d'=110mm, d1'=45mm, Cromado mate - de Geberit

- Propiedad del archivo: CONSTRUNARIO
- Formato: FIEBDC-3/2012
- Programa: Construnario Versión 3.51
- Fecha de los precios: 14/03/2024
- Divisa: EUR

**152439461** Juego de conexión Geberit para inodoro suspendido, longitud 30 cm: d'=110mm, d1'=45mm, Cromado mate - de Geberit
Precio: 50.60
Desagües para inodoros
