# Juego de aislamiento acústico Geberit para lavabos, grande - de Geberit

- Propiedad del archivo: CONSTRUNARIO
- Formato: FIEBDC-3/2012
- Programa: Construnario Versión 3.51
- Fecha de los precios: 14/03/2024
- Divisa: EUR

**156054001** Juego de aislamiento acústico Geberit para lavabos, grande - de Geberit
Precio: 43.10
Geberit Duofix
