# Bastidor serie Duofix para inodoro suspendido, referencia 111.791.00.1. de Geberit. 114 cm, con cisterna empotrada Sigma 8 cm, c - de Geberit

- Propiedad del archivo: CONSTRUNARIO
- Formato: FIEBDC-3/2012
- Programa: Construnario Versión 3.51
- Fecha de los precios: 14/03/2024
- Divisa: EUR

**111791001** u Bastidor serie Duofix para inodoro suspendido, referencia 111.791.00.1. de Geberit. 114 cm, con cisterna empotrada Sigma 8 cm, c - de Geberit
Precio: 418.20
Información técnica • Presión dinámica 0.1-10 bar • Temperatura máxima del agua 25 °C • Volumen de descarga, ajuste de fábrica 6 y 3 l • Descarga total, rango de ajuste 4.5 / 6 / 7.5 l • Descarga parcial, rango de ajuste 3-4 l Aplicación: • Para inodoros suspendidos con gran proyección hasta 70 cm. • Para descarga simple, doble volumen de descarga o descarga interrumpible. • Para estructura del suelo 0-20 cm. • Para el montaje en pared de altura parcial o de altura total de la estancia, delante de una pared de obra o pared ligera. • Para el montaje en pared de obra o pared ligera. • Para la instalación en una pared ligera de altura completa. • No adecuado para empotrar en hormigón. Características: • Serie de fabricación 2016. • Bastidor apropiado para inodoros cerámicos con una superficie de apoyo pequeña (en caso de revestimiento de la pared resistente a la presión). • Codo de desagüe en diferentes posiciones de profundidad que se puede montar sin herramientas, rango de ajuste 45 mm. • Codo de desagüe en posición de profundidad delantera a ras que se puede montar verticalmente. • Codo de desagüe alargado, para la conexión en el suelo. • Abrazadera para codo de desagüe, isofónica. • Cisterna empotrada con accionamiento frontal, totalmente aislado contra la condensación. • Con los ajustes de fábrica es posible una descarga posterior inmediata. • Los trabajos de montaje del pulsador y reparación de la cisterna empotrada se pueden realizar sin herramientas. • Conexión al suministro de agua arriba, lateral desplazado a la izquierda. • El cajetín premontaje protege el registro contra la humedad y la suciedad. • Caja de protección que puede ser recortada, adecuada para pulsadores enrasados. • Equipado con un tubo de protección para la conexión de los inodoros-bidé Geberit AquaClean. • Bastidor con orificios ø 9 mm para la fijación en construcción con panel de madera. • Autoportante. • Bastidor con perfil en C 4x4 cm. • Bastidor con imprimación color azul. • En caso de instalación en suelo terminado, las patas de apoyo son retráctiles 5 cm. • Pletina de apoyo orientable, para la instalación en perfiles UW 50 y UW 75. Suministro: • Conexión al suministro de agua R 1/2“, con llave de escuadra integrada y volante. • Cajetín premontaje. • Juego de anclajes a pared. • Juego de manguitos para inodoro, ø 90 mm. • Codo de desagüe de 90º de PVC, ø 90 mm. • Manguito adaptador de PVC, ø 90/110 mm. • Dos tapones protectores. • 2 varillas roscadas M12. • Material de fijación. Código EAN: 4025416352839
