# Bastidor Geberit Duofix para inodoro suspendido, 112 cm, con cisterna empotrada Sigma 12 cm, para extracción de olores con aire - de Geberit

- Propiedad del archivo: CONSTRUNARIO
- Formato: FIEBDC-3/2012
- Programa: Construnario Versión 3.51
- Fecha de los precios: 14/03/2024
- Divisa: EUR

**111364005** u Bastidor Geberit Duofix para inodoro suspendido, 112 cm, con cisterna empotrada Sigma 12 cm, para extracción de olores con aire - de Geberit
Precio: 463.20
Elemento de montaje universal y rápido para todas las soluciones de proceso en seco. También contribuye significativamente a satisfacer las más altas exigencias de protección acústica y contra incendios. Geberit Duofix está diseñado para su instalación en tabiques ligeros de cartón-yeso o delante de paredes sólidas. El montaje del elemento es extremadamente rápida utilizando sólo cuatro puntos de fijación. Código EAN: 4025416933960
