# Bastidor serie Duofix para inodoro suspendido, referencia 111.003.00.1 de Geberit. 82 cm, con cisterna empotrada Omega 12 cm - de Geberit

- Propiedad del archivo: CONSTRUNARIO
- Formato: FIEBDC-3/2012
- Programa: Construnario Versión 3.51
- Fecha de los precios: 14/03/2024
- Divisa: EUR

**111003001** u Bastidor serie Duofix para inodoro suspendido, referencia 111.003.00.1 de Geberit. 82 cm, con cisterna empotrada Omega 12 cm - de Geberit
Precio: 418.20
Información técnica • Presión dinámica 0.1-10 bar • Temperatura máxima del agua 25 °C • Volumen de descarga, ajuste de fábrica 6 y 3 l • Descarga total, rango de ajuste 4.5 / 6 / 7.5 l • Descarga parcial, rango de ajuste 3-4 l • Presión mínima de flujo para caudal calculado 0.5 bar Aplicación: • Para estructura del suelo 0-20 cm. • Para el montaje en pared de altura parcial o de altura total de la estancia, delante de una pared de obra o pared ligera. • Para el montaje en pared de obra o pared ligera. • Para la instalación en una pared ligera de altura completa. • Para inodoros suspendidos con proyección de hasta 62 cm. • Para doble volumen de descarga. • No adecuado para empotrar en hormigón. Características: • Bastidor con orificios ø 9 mm para la fijación en construcción con panel de madera. • Autoportante. • Bastidor con perfil en C 4x4 cm. • Bastidor con imprimación color azul. • En caso de instalación en suelo terminado, las patas de apoyo son retráctiles 5 cm. • Pletina de apoyo orientable, para la instalación en perfiles UW 50 y UW 75. • Bastidor preparado para apoyos en el caso de inodoros cerámicos con superficie de apoyo pequeña. • Patas de apoyo galvanizadas, ajustables 0-20 cm. • Patas de apoyo con elementos antideslizamiento. • Codo de desagüe en diferentes posiciones de profundidad que se puede montar sin herramientas, rango de ajuste 45 mm. • Abrazadera para codo de desagüe, isofónica. • Cisterna empotrada con accionamiento superior o frontal, totalmente aislado contra la condensación. • Con los ajustes de fábrica es posible una descarga posterior inmediata. • Los trabajos de montaje del pulsador y reparación de la cisterna empotrada se pueden realizar sin herramientas. • Conexión al suministro de agua lateral a la izquierda o en la parte trasera izquierda. • El cajetín premontaje protege el registro contra la humedad y la suciedad. • El cajetín premontaje puede montarse y acortarse sin herramientas. • Equipado con un tubo de protección para la conexión de los inodoros-bidé Geberit AquaClean. Suministro • Conexión al suministro de agua R 1/2“, con llave de escuadra integrada y volante. • Cajetín premontaje. • Dos tapones protectores. • Juego de manguitos para inodoro, ø 90 mm. • Codo de desagüe del inodoro, PE-HD, ø 90 mm. • Manguito adaptador, PE-HD, ø 90/110 mm. • 2 varillas roscadas M12. • Material de fijación. Código EAN: 4025416301806
