# Bastidor Geberit Duofix para inodoro suspendido, 98 cm, con cisterna empotrada Omega 12 cm - de Geberit

- Propiedad del archivo: CONSTRUNARIO
- Formato: FIEBDC-3/2012
- Programa: Construnario Versión 3.51
- Fecha de los precios: 14/03/2024
- Divisa: EUR

**111030001** Bastidor Geberit Duofix para inodoro suspendido, 98 cm, con cisterna empotrada Omega 12 cm - de Geberit
Precio: 418.20
Geberit Duofix
