# Bastidor Geberit Duofix para inodoro suspendido, 82 cm, con cisterna empotrada Omega 12 cm, 4 / 2 litros - de Geberit

- Propiedad del archivo: CONSTRUNARIO
- Formato: FIEBDC-3/2012
- Programa: Construnario Versión 3.51
- Fecha de los precios: 14/03/2024
- Divisa: EUR

**111017001** u Bastidor Geberit Duofix para inodoro suspendido, 82 cm, con cisterna empotrada Omega 12 cm, 4 / 2 litros - de Geberit
Precio: 436.90
Información técnica Presión dinámica 0.1-10 bar Temperatura máxima del agua 25 °C Volumen de descarga, ajuste de fábrica 4 y 2 l Aplicaciones Para el montaje en pared ligera Para la instalación delante de pared con altura parcial Para inodoros suspendidos con medidas de conexión según EN 33:2011 Para inodoros suspendidos con proyección de hasta 62 cm Para doble descarga Para alturas de recrecido de 0–20 cm Propiedades Bastidor autoportante con pintura polvo al horno Bastidor con orificios de ø 9 mm para la fijación en construcción con panel de madera Bastidor preparado para soportes de inodoros cerámicos con superficie de apoyo reducida Patas de apoyo galvanizadas Pata de apoyo ajustable 0–20 cm Patas de apoyo con propiedades antideslizantes Pletinas de apoyo orientables Profundidad de las pletinas de apoyo adecuada para instalación en perfiles en U, UW 50 y UW 75, y carriles raíl Geberit Duofix Codo de desagüe montable sin herramientas en diferentes posiciones de profundidad, área de ajuste de 45 mm Fijación para codo de desagüe aislada acústicamente Cisterna empotrada con accionamiento superior o frontal Cisterna empotrada totalmente aislada contra la condensación Con los ajustes de fábrica es posible un aclarado inmediato Montaje y mantenimiento en la cisterna empotrada sin herramientas Conexión de suministro lateral izquierda o posterior izquierda Cajetín premontaje para humedad y suciedad Cajetín premontaje para registro, puede ser recortado Con tubo guía para el suministro de agua para conexión de inodoros bidé Geberit AquaClean Fijación para conexión eléctrica Montaje en caja de alimentación y conexión Código EAN: 4025416521181
