# Bastidor serie Duofix para lavabos, serie 111.551.00.1 de Geberit. 112 cm, grifo de encimera con caja funcional empotrada - de Geberit

- Propiedad del archivo: CONSTRUNARIO
- Formato: FIEBDC-3/2012
- Programa: Construnario Versión 3.51
- Fecha de los precios: 14/03/2024
- Divisa: EUR

**111551001** u Bastidor serie Duofix para lavabos, serie 111.551.00.1 de Geberit. 112 cm, grifo de encimera con caja funcional empotrada - de Geberit
Precio: 378.00
Aplicación • Para construcción en pared ligera • Para la instalación en paredes bastido de altura completa o parcial • Para el montaje en pared de instalacion de altura completa • Para el montaje de lavabos • Para grifos electrónicos Geberit para lavabos, montaje de encimera, para caja funcional empotrada • Para estructuras del suelo 0–20 cm Propiedades • Bastidor autoportante con pintura polvo al horno • Bastidor con orificios de ø 9 mm para la fijación en construcción con panel de madera • Patas de apoyo galvanizadas • Pata de apoyo ajustable 0–20 cm • Patas de apoyo con propiedades antideslizantes • Pletinas de apoyo orientables • Profundidad de las pletinas de apoyo adecuada para instalación en perfiles en U, UW 50 y UW 75, y carriles raíl Geberit Duofix • Distancia entre fijaciones del lavabo de 5–38 cm • Conexión de suministro apta para MeplaFix • Fijación para codo de desagüe con altura ajustable e aislada acústicamente • Cajetín empotrado para grifo electrónico Geberit para lavabos, montaje de encimera, para caja funcional empotrada, premontada • Llaves de paso integradas en cajetín empotrado • Conexión de suministro inferior en el cajetín empotrado • Terminal para conexión eléctrica en cajetín empotrado Suministro incluye • Codo de desagüe de PE-HD, ø 50 mm • Junta ø 44/32 mm • 2 varillas roscadas M10 • Cajetín premontaje con tapa, para cajetín empotrado • Material de fijación Código EAN: 4025416837299
