# Bastidor Group VariForm, referencia 501.198.00.1 de Geberit: Nogal hickory / Melamina estructura madera - de Geberit

- Propiedad del archivo: CONSTRUNARIO
- Formato: FIEBDC-3/2012
- Programa: Construnario Versión 3.51
- Fecha de los precios: 14/03/2024
- Divisa: EUR

**501198001** u Bastidor Group VariForm, referencia 501.198.00.1 de Geberit: Nogal hickory / Melamina estructura madera - de Geberit
Precio: 643.30
Con dos cajones y mueble bajo para lavabo sobre encimera con tres cajones y superficie de apoyo
