# Bastidor serie Duofix, referencia 111.432.00.2 de Geberit. Para lavabos, 112 cm, grifo de encimera - de Geberit

- Propiedad del archivo: CONSTRUNARIO
- Formato: FIEBDC-3/2012
- Programa: Construnario Versión 3.51
- Fecha de los precios: 14/03/2024
- Divisa: EUR

**111432002** u Bastidor serie Duofix, referencia 111.432.00.2 de Geberit. Para lavabos, 112 cm, grifo de encimera - de Geberit
Precio: 177.30
Aplicaciones Para el montaje en pared ligera Para la instalación en pared con altura completa o delante de pared con altura parcial Para la instalación en pared con altura completa Para la instalación en paredes de sistema Geberit Duofix de altura completa o parcial Para el montaje de lavabos Para grifos de encimera Para alturas de recrecido de 0–30 cm Código EAN: 4025416356080
